# Caja de superficie de dos elementos, referencia 10151 de BJC. Blanco

- Propiedad del archivo: CONSTRUNARIO
- Formato: FIEBDC-3/2012
- Programa: Construnario Versión 3.51
- Fecha de los precios: 02/03/2023
- Divisa: EUR

**BJC10151** u Caja de superficie de dos elementos, referencia 10151 de BJC. Blanco
Precio: 33.88
Disponible hasta agotar existencias. Marco Mar. 85x156x53 mm Código EAN: 8421870131076
