# Tapa elástica de entrada, referencia 10152 de BJC

- Propiedad del archivo: CONSTRUNARIO
- Formato: FIEBDC-3/2012
- Programa: Construnario Versión 3.51
- Fecha de los precios: 02/03/2023
- Divisa: EUR

**BJC10152** u Tapa elástica de entrada, referencia 10152 de BJC
Precio: 3.73
Disponible hasta agotar existencias. Tapa elástica de entrada Código EAN: 8421870139102
