# Tapa para toma R/TV-SAT, referencia 10320-B de BJC. Blanca

- Propiedad del archivo: CONSTRUNARIO
- Formato: FIEBDC-3/2012
- Programa: Construnario Versión 3.51
- Fecha de los precios: 02/03/2023
- Divisa: EUR

**BJC10320_B** u Tapa para toma R/TV-SAT, referencia 10320-B de BJC. Blanca
Precio: 10.14
Disponible hasta agotar existencias. Tapa para toma R/TV-SAT Código EAN: 8421870139539
