# Tapa para toma TV-FM, referencia 10330-B de BJC. Blanca

- Propiedad del archivo: CONSTRUNARIO
- Formato: FIEBDC-3/2012
- Programa: Construnario Versión 3.51
- Fecha de los precios: 02/03/2023
- Divisa: EUR

**BJC10330_B** u Tapa para toma TV-FM, referencia 10330-B de BJC. Blanca
Precio: 10.14
Disponible hasta agotar existencias. Tapa para toma TV-FM Código EAN: 8421870139614
