# Mecanismo cruzamiento, referencia 10507 de las series Iris y Mega de BJC

- Propiedad del archivo: CONSTRUNARIO
- Formato: FIEBDC-3/2012
- Programa: Construnario Versión 3.51
- Fecha de los precios: 02/03/2023
- Divisa: EUR

**BJC10507** u Mecanismo cruzamiento, referencia 10507 de las series Iris y Mega de BJC
Precio: 35.79
Disponible hasta agotar existencias.Cruzamiento. 10 A 250 V~, Para señalización luminosa añadir señalizador Ref. 10039 Código EAN: 8421870130161
