# Pulsador, referencia 10516 de las series Iris y Mega de BJC

- Propiedad del archivo: CONSTRUNARIO
- Formato: FIEBDC-3/2012
- Programa: Construnario Versión 3.51
- Fecha de los precios: 02/03/2023
- Divisa: EUR

**BJC10516** u Pulsador, referencia 10516 de las series Iris y Mega de BJC
Precio: 22.51
Disponible hasta agotar existencias. Pulsador. 10 A 250 V~ Código EAN: 8421870130222
