# Base 2P+T (TT lateral), referencia 10523 de BJC

- Propiedad del archivo: CONSTRUNARIO
- Formato: FIEBDC-3/2012
- Programa: Construnario Versión 3.51
- Fecha de los precios: 02/03/2023
- Divisa: EUR

**BJC10523** u Base 2P+T (TT lateral), referencia 10523 de BJC
Precio: 13.09
Disponible hasta agotar existencias. 16 A 250 V Envase 10 Tapa no utilizable en España según el vigente REBT Código EAN: 8421870134398
