# Mecanismo salida de cable, referencia 10534 de las series Iris y Mega

- Propiedad del archivo: CONSTRUNARIO
- Formato: FIEBDC-3/2012
- Programa: Construnario Versión 3.51
- Fecha de los precios: 02/03/2023
- Divisa: EUR

**BJC10534** u Mecanismo salida de cable, referencia 10534 de las series Iris y Mega
Precio: 17.06
Disponible hasta agotar existencias. Con borne 3x1,5 mm. Cable Ø máximo 5,5 mm Código EAN: 8421870130253
