# Mecanismo pulsador para persianas, referencia 10565 de las series Iris y Mega de BJC

- Propiedad del archivo: CONSTRUNARIO
- Formato: FIEBDC-3/2012
- Programa: Construnario Versión 3.51
- Fecha de los precios: 02/03/2023
- Divisa: EUR

**BJC10565** u Mecanismo pulsador para persianas, referencia 10565 de las series Iris y Mega de BJC
Precio: 65.90
Disponible hasta agotar existencias. Enclavamiento mecánico Código EAN: 8421870130321
