# Toma teléfono conector hembra 6 vías RJ11 para BAT, referencia 10582 de las series Iris y Mega de BJC

- Propiedad del archivo: CONSTRUNARIO
- Formato: FIEBDC-3/2012
- Programa: Construnario Versión 3.51
- Fecha de los precios: 02/03/2023
- Divisa: EUR

**BJC10582** u Toma teléfono conector hembra 6 vías RJ11 para BAT, referencia 10582 de las series Iris y Mega de BJC
Precio: 35.01
Disponible hasta agotar existencias. Para BAT en redes de telefonía básica Código EAN: 8421870130376
