# Juego de teclas doble conmutador, referencia 10709-B de BJC. Blanco

- Propiedad del archivo: CONSTRUNARIO
- Formato: FIEBDC-3/2012
- Programa: Construnario Versión 3.51
- Fecha de los precios: 02/03/2023
- Divisa: EUR

**BJC10709_B** u Juego de teclas doble conmutador, referencia 10709-B de BJC. Blanco
Precio: 9.02
Disponible hasta agotar existencias. Juego de teclas doble conmutador Código EAN: 8421870131854
