# Tecla pulsador "timbre", referencia 10716-B de BJC. Blanco

- Propiedad del archivo: CONSTRUNARIO
- Formato: FIEBDC-3/2012
- Programa: Construnario Versión 3.51
- Fecha de los precios: 02/03/2023
- Divisa: EUR

**BJC10716_B** u Tecla pulsador "timbre", referencia 10716-B de BJC. Blanco
Precio: 7.36
Disponible hasta agotar existencias. Para señalización luminosa añadir señalizador Ref. 10039 Código EAN: 8421870131885
