# Tecla pulsador "luz", referencia 10717-BL de BJC. Blanco

- Propiedad del archivo: CONSTRUNARIO
- Formato: FIEBDC-3/2012
- Programa: Construnario Versión 3.51
- Fecha de los precios: 02/03/2023
- Divisa: EUR

**BJC10717_BL** u Tecla pulsador "luz", referencia 10717-BL de BJC. Blanco
Precio: 9.60
Disponible hasta agotar existencias. Para señalización luminosa añadir señalizador Ref. 10039 Código EAN: 8421870131915
