# Tapa para base 2P+T, referencia 10773-B de BJC

- Propiedad del archivo: CONSTRUNARIO
- Formato: FIEBDC-3/2012
- Programa: Construnario Versión 3.51
- Fecha de los precios: 02/03/2023
- Divisa: EUR

**BJC10773_B** u Tapa para base 2P+T, referencia 10773-B de BJC
Precio: 11.81
Disponible hasta agotar existencias. Con dispositivo de seguridad incorporado Código EAN: 8421870133636
