# Mecanismo toma R/TV-SAT, referencia 10TN554 de BJC. Derivación única

- Propiedad del archivo: CONSTRUNARIO
- Formato: FIEBDC-3/2012
- Programa: Construnario Versión 3.51
- Fecha de los precios: 02/03/2023
- Divisa: EUR

**BJC10TN554** u Mecanismo toma R/TV-SAT, referencia 10TN554 de BJC. Derivación única
Precio: 37.14
Disponible hasta agotar existencias. Derivación única Código EAN: 8421870139775
