# Marco, referencia 18012 de la serie Iris Plus de BJC. 2 elementos. Blanco. Horizontal

- Propiedad del archivo: CONSTRUNARIO
- Formato: FIEBDC-3/2012
- Programa: Construnario Versión 3.51
- Fecha de los precios: 02/03/2023
- Divisa: EUR

**BJC118012** u Marco, referencia 18012 de la serie Iris Plus de BJC. 2 elementos. Blanco. Horizontal
Precio: 7.66
Medidas: 164x82 mm Código EAN: 8421870920113 Código ETIM 8.0: EC000007
