# Marco, referencia 18112 de la serie Iris Plus de BJC. 2 elementos. Blanco. Vertical

- Propiedad del archivo: CONSTRUNARIO
- Formato: FIEBDC-3/2012
- Programa: Construnario Versión 3.51
- Fecha de los precios: 02/03/2023
- Divisa: EUR

**BJC118112** u Marco, referencia 18112 de la serie Iris Plus de BJC. 2 elementos. Blanco. Vertical
Precio: 7.53
Medidas: 153x93 mm Código EAN: 8421870920144 Código ETIM 8.0: EC000007
