# Placa para dos módulos estrechos o uno ancho, referencia 16652-A de BJC. Beige

- Propiedad del archivo: CONSTRUNARIO
- Formato: FIEBDC-3/2012
- Programa: Construnario Versión 3.51
- Fecha de los precios: 02/03/2023
- Divisa: EUR

**BJC16652_A** u Placa para dos módulos estrechos o uno ancho, referencia 16652-A de BJC. Beige
Precio: 7.33
120x85 mm. Para caja 907 BJC o similares. Conjunto compuesto por bastidor y placa Código EAN: 8421870023951
