# Placa para dos módulos estrechos o uno ancho, referencia 16652-B de BJC. Blanco

- Propiedad del archivo: CONSTRUNARIO
- Formato: FIEBDC-3/2012
- Programa: Construnario Versión 3.51
- Fecha de los precios: 02/03/2023
- Divisa: EUR

**BJC16652_B** u Placa para dos módulos estrechos o uno ancho, referencia 16652-B de BJC. Blanco
Precio: 7.33
120x85 mm. Para caja 907 BJC o similares. Conjunto compuesto por bastidor y placa Código EAN: 8421870023944 Código ETIM 8.0: EC000007
