# Marco 3 elementos estrechos, referencia 16653-PL de BJC. Plata

- Propiedad del archivo: CONSTRUNARIO
- Formato: FIEBDC-3/2012
- Programa: Construnario Versión 3.51
- Fecha de los precios: 02/03/2023
- Divisa: EUR

**BJC16653_PL** u Marco 3 elementos estrechos, referencia 16653-PL de BJC. Plata
Precio: 13.35
Sustituye los marcos de la serie BJC lineal clásica o similar, por estos marcos Rehabitat sin necesidad de obras. Para aquellas situaciones en las que se requiere actualizar el mecanismo, pero se quiere evitar a toda costa las obras, os recomendamos la serie BJC Rehabitat, una serie con unas líneas sencillas pero totalmente actuales, y disponible en 4 colores diferentes en marcos y 3 en las teclas y tapas. Código EAN: 8421870024002 Código ETIM 8.0: EC000007
