# Placa para 4 módulos estrechos o 2 anchos, referencia 16654-PL de BJC. Plata

- Propiedad del archivo: CONSTRUNARIO
- Formato: FIEBDC-3/2012
- Programa: Construnario Versión 3.51
- Fecha de los precios: 02/03/2023
- Divisa: EUR

**BJC16654_PL** u Placa para 4 módulos estrechos o 2 anchos, referencia 16654-PL de BJC. Plata
Precio: 13.35
120x85 mm. Para caja 907 BJC o similares. Conjunto compuesto por bastidor y placa Código EAN: 8421870024040 Código ETIM 8.0: EC000007
