# Placa para 6 módulos estrechos o 3 anchos, referencia 16656-A de BJC. Beige

- Propiedad del archivo: CONSTRUNARIO
- Formato: FIEBDC-3/2012
- Programa: Construnario Versión 3.51
- Fecha de los precios: 02/03/2023
- Divisa: EUR

**BJC16656_A** u Placa para 6 módulos estrechos o 3 anchos, referencia 16656-A de BJC. Beige
Precio: 11.45
190x85 mm. Para caja 908 BJC o similares. Conjunto compuesto por bastidor y placa Código EAN: 8421870024071
