# Placa para 1 módulo estrecho, referencia 16661-B de BJC. Blanco

- Propiedad del archivo: CONSTRUNARIO
- Formato: FIEBDC-3/2012
- Programa: Construnario Versión 3.51
- Fecha de los precios: 02/03/2023
- Divisa: EUR

**BJC16661_B** u Placa para 1 módulo estrecho, referencia 16661-B de BJC. Blanco
Precio: 8.19
96x98 mm. Para caja 362-1 BJC o similares. Conjunto compuesto por bastidor, marco soporte y placa Código EAN: 8421870023784 Código ETIM 8.0: EC000007
