# Bastidor especial para caja Compact de 3 elementos, referencia 16668 de BJC

- Propiedad del archivo: CONSTRUNARIO
- Formato: FIEBDC-3/2012
- Programa: Construnario Versión 3.51
- Fecha de los precios: 02/03/2023
- Divisa: EUR

**BJC16668** u Bastidor especial para caja Compact de 3 elementos, referencia 16668 de BJC
Precio: 2.86
Para caja Compact de 3 elementos Código EAN: 8421870080015 Código ETIM 8.0: EC000013
