# Marco 1 elemento verde Minerva

- Propiedad del archivo: CONSTRUNARIO
- Formato: FIEBDC-3/2012
- Programa: Construnario Versión 3.51
- Fecha de los precios: 02/03/2023
- Divisa: EUR

**BJC18001_VM** u Marco 1 elemento verde Minerva
Precio: 10.04
Marco 1 elemento verde Minerva BJC, con referencia 18001-VM de la familia Iris Color Código EAN: 8421870058052
