# Marco 2 elementos horizontal, referencia 18002-BC de las series Iris y Mega de BJC. Beige cemento

- Propiedad del archivo: CONSTRUNARIO
- Formato: FIEBDC-3/2012
- Programa: Construnario Versión 3.51
- Fecha de los precios: 02/03/2023
- Divisa: EUR

**BJC18002_BC** u Marco 2 elementos horizontal, referencia 18002-BC de las series Iris y Mega de BJC. Beige cemento
Precio: 15.25
Marco 2 elementos horizontal. 85x155 mm Código EAN: 8421870667117 Código ETIM 8.0: EC000007
