# Marco 4 elementos horizontal, referencia 18004 de las series Iris y Mega de BJC. Blanco

- Propiedad del archivo: CONSTRUNARIO
- Formato: FIEBDC-3/2012
- Programa: Construnario Versión 3.51
- Fecha de los precios: 02/03/2023
- Divisa: EUR

**BJC18004** u Marco 4 elementos horizontal, referencia 18004 de las series Iris y Mega de BJC. Blanco
Precio: 19.33
Marco 4 elementos horizontal, referencia 18004 de las series Iris y Mega de BJC. Blanco Código EAN: 8421870058366 Código ETIM 8.0: EC000007
