# Marco antibacterias, referencia 18004-BF de la serie Iris de BJC. 4 elementos. Blanco. 85x298 mm

- Propiedad del archivo: CONSTRUNARIO
- Formato: FIEBDC-3/2012
- Programa: Construnario Versión 3.51
- Fecha de los precios: 02/03/2023
- Divisa: EUR

**BJC18004_BF** u Marco antibacterias, referencia 18004-BF de la serie Iris de BJC. 4 elementos. Blanco. 85x298 mm
Precio: 26.37
El acabado antibacteriano de Iris e Iris plus dificulta la supervivencia y transmisión de microorganismos, lo que le convierte en el aliado perfecto para lugares de alta concurrencia donde la transmisión pueda ser elevada, ya sea hospitales, residencias y centros de asistencia o zonas comunes de oficinas o comunidades de propietarios. Código EAN: 8421870934646 Código ETIM 8.0: EC000007
