# Marco 5 elementos horizontal, referencia 18005 de las series Iris y Mega de BJC

- Propiedad del archivo: CONSTRUNARIO
- Formato: FIEBDC-3/2012
- Programa: Construnario Versión 3.51
- Fecha de los precios: 02/03/2023
- Divisa: EUR

**BJC18005** u Marco 5 elementos horizontal, referencia 18005 de las series Iris y Mega de BJC.
Precio: 28.54
Marco de cinco elementos para instalación en horizontal. 85x370 mm Código EAN: 8421870629818 Código ETIM 8.0: EC000007
