# Marco simple, antracita Cosso serie Iris Plus

- Propiedad del archivo: CONSTRUNARIO
- Formato: FIEBDC-3/2012
- Programa: Construnario Versión 3.51
- Fecha de los precios: 02/03/2023
- Divisa: EUR

| Código | Ud | Descripción | Precio |
|---|---|---|---|
| BJC18011_AC | u | Marco simple, antracita Cosso serie Iris Plus | 8.96 |
