# Marco, referencia 18011-CH de la serie Iris Plus de BJC. 1 elemento. Chocolate. Horizontal

- Propiedad del archivo: CONSTRUNARIO
- Formato: FIEBDC-3/2012
- Programa: Construnario Versión 3.51
- Fecha de los precios: 02/03/2023
- Divisa: EUR

**BJC18011_CH** u Marco, referencia 18011-CH de la serie Iris Plus de BJC. 1 elemento. Chocolate. Horizontal
Precio: 9.42
Medidas: 93x82 mm Código EAN: 8421870920229 Código ETIM 8.0: EC000007
