# Marco, referencia 18012-CH de la serie Iris Plus de BJC. 2 elementos. Chocolate. Horizontal

- Propiedad del archivo: CONSTRUNARIO
- Formato: FIEBDC-3/2012
- Programa: Construnario Versión 3.51
- Fecha de los precios: 02/03/2023
- Divisa: EUR

**BJC18012_CH** u Marco, referencia 18012-CH de la serie Iris Plus de BJC. 2 elementos. Chocolate. Horizontal
Precio: 15.25
Medidas: 164x82 mm Código EAN: 8421870920236 Código ETIM 8.0: EC000007
