# Marco, referencia 18013-CH de la serie Iris Plus de BJC. 3 elementos. Chocolate. Horizontal

- Propiedad del archivo: CONSTRUNARIO
- Formato: FIEBDC-3/2012
- Programa: Construnario Versión 3.51
- Fecha de los precios: 02/03/2023
- Divisa: EUR

**BJC18013_CH** u Marco, referencia 18013-CH de la serie Iris Plus de BJC. 3 elementos. Chocolate. Horizontal
Precio: 21.90
Medidas: 236x82 mm Código EAN: 8421870920243 Código ETIM 8.0: EC000007
