# Marco, referencia 18014-AC de la serie Iris Plus de BJC. 4 elementos. Antracita Cosso. Horizontal

- Propiedad del archivo: CONSTRUNARIO
- Formato: FIEBDC-3/2012
- Programa: Construnario Versión 3.51
- Fecha de los precios: 02/03/2023
- Divisa: EUR

**BJC18014_AC** u Marco, referencia 18014-AC de la serie Iris Plus de BJC. 4 elementos. Antracita Cosso. Horizontal
Precio: 28.22
Medidas:307x82 mm Código EAN: 8421870920311 Código ETIM 8.0: EC000007
