# Tapón portafusible, referencia 18029 de las series Iris y Mega de BJC. Blanco

- Propiedad del archivo: CONSTRUNARIO
- Formato: FIEBDC-3/2012
- Programa: Construnario Versión 3.51
- Fecha de los precios: 02/03/2023
- Divisa: EUR

**BJC18029** u Tapón portafusible, referencia 18029 de las series Iris y Mega de BJC. Blanco
Precio: 5.65
Tapón portafusible, referencia 18029. recambio para el artículo 18528 Código EAN: 8421870050490 Código ETIM 8.0: EC003142
