# Tapón portafusible, referencia 18029-RR de las series Iris y Mega de BJC. Rojo rubí

- Propiedad del archivo: CONSTRUNARIO
- Formato: FIEBDC-3/2012
- Programa: Construnario Versión 3.51
- Fecha de los precios: 02/03/2023
- Divisa: EUR

**BJC18029_RR** u Tapón portafusible, referencia 18029-RR de las series Iris y Mega de BJC. Rojo rubí
Precio: 6.45
Recambio para artículo Ref. 18532 Código EAN: 8421870050612 Código ETIM 8.0: EC003142
