# Tapa ciega blanco

- Propiedad del archivo: CONSTRUNARIO
- Formato: FIEBDC-3/2012
- Programa: Construnario Versión 3.51
- Fecha de los precios: 02/03/2023
- Divisa: EUR

**BJC18033** u Tapa ciega blanco
Precio: 8.10
Tapa ciega blanco BJC, con referencia 18033 de la familia Iris Código EAN: 8421870050650 Código ETIM 8.0: EC000011
