# Base múltiple para conectores informáticos, referencia 18049 de las series Iris y Mega de BJC. Con portaetiqueta. Blanco

- Propiedad del archivo: CONSTRUNARIO
- Formato: FIEBDC-3/2012
- Programa: Construnario Versión 3.51
- Fecha de los precios: 02/03/2023
- Divisa: EUR

**BJC18049** u Base múltiple para conectores informáticos, referencia 18049 de las series Iris y Mega de BJC. Con portaetiqueta. Blanco
Precio: 45.90
Base múltiple para conectores informáticos, referencia 18049 de las series Iris y Mega de BJC. Incluye 5 adaptadores para diferentes conectores. Con portaetiqueta. Blanco. Código EAN: 8421870052678 Código ETIM 8.0: EC002906
