# Interruptor - conmutador tarjetero 1 microrruptor blanco

- Propiedad del archivo: CONSTRUNARIO
- Formato: FIEBDC-3/2012
- Programa: Construnario Versión 3.51
- Fecha de los precios: 02/03/2023
- Divisa: EUR

**BJC18068** u Interruptor - conmutador tarjetero 1 microrruptor blanco
Precio: 45.25
Interruptor - conmutador tarjetero 1 microrruptor blanco BJC, con referencia 18068 de la familia Iris Código EAN: 8421870050797 Código ETIM 8.0: EC001590
