# Marco, referencia 18112-CH de la serie Iris Plus de BJC. 2 elementos. Chocolate. Vertical

- Propiedad del archivo: CONSTRUNARIO
- Formato: FIEBDC-3/2012
- Programa: Construnario Versión 3.51
- Fecha de los precios: 02/03/2023
- Divisa: EUR

**BJC18112_CH** u Marco, referencia 18112-CH de la serie Iris Plus de BJC. 2 elementos. Chocolate. Vertical
Precio: 14.98
Medidas: 153x93 mm Código EAN: 8421870920267 Código ETIM 8.0: EC000007
