# Marco, referencia 18113-AC de la serie Iris Plus de BJC. 3 elementos. Antracita Cosso. Vertical

- Propiedad del archivo: CONSTRUNARIO
- Formato: FIEBDC-3/2012
- Programa: Construnario Versión 3.51
- Fecha de los precios: 02/03/2023
- Divisa: EUR

**BJC18113_AC** u Marco, referencia 18113-AC de la serie Iris Plus de BJC. 3 elementos. Antracita Cosso. Vertical
Precio: 20.47
Medidas: 225x93 mm Código EAN: 8421870920335 Código ETIM 8.0: EC000007
