# Termostato ambiente para calefacción y ventilación con interruptor blanco, serie Iris

- Propiedad del archivo: CONSTRUNARIO
- Formato: FIEBDC-3/2012
- Programa: Construnario Versión 3.51
- Fecha de los precios: 02/03/2023
- Divisa: EUR

**BJC18144** u Termostato ambiente para calefacción y ventilación con interruptor blanco, serie Iris
Precio: 188.36
Termostato ambiente para calefacción y ventilación con interruptor blanco de BJC Termostato para calefacción y ventilación con interruptor, 5 A (2 A) 230 V~ regulación 5 a 30 °C (reducción nocturna: el termostato incorpora una segunda resistencia que, a través de un interruptor horario, puede alimentarse a determinadas horas consiguiéndose una reducción de la temperatura de 5 °C) Envase 1 Código EAN: 8421870059844 Código ETIM 8.0: EC010927
