# Marco tarjetero temporizado, referencia 18200 de las series Iris y Mega de BJC. Blanco

- Propiedad del archivo: CONSTRUNARIO
- Formato: FIEBDC-3/2012
- Programa: Construnario Versión 3.51
- Fecha de los precios: 02/03/2023
- Divisa: EUR

**BJC18200** u Marco tarjetero temporizado, referencia 18200 de las series Iris y Mega de BJC. Blanco
Precio: 5.43
Marco tarjetero temporizado, referencia 18200 de las series Iris y Mega de BJC. Blanco Código EAN: 8421870048466 Código ETIM 8.0: EC000007
