# Termostato ambiente para suelo radiante blanco

- Propiedad del archivo: CONSTRUNARIO
- Formato: FIEBDC-3/2012
- Programa: Construnario Versión 3.51
- Fecha de los precios: 02/03/2023
- Divisa: EUR

**BJC18244** u Termostato ambiente para suelo radiante blanco
Precio: 239.51
Termostato ambiente para suelo radiante blanco de referencia 18244. Control de la temperatura del suelo en instalaciones de calefacción por suelo radiante. Reducción nocturna mediante la señal de programador externo. Indicador luminoso “Calefacción conectada” y “funcionamiento reducido”. Interruptor marcha-paro. Montaje en caja de mecanismos de 60 mm. Indicadores luminosos Temperatura: *...5 [= 10...50 °C] Alimentación: 230 Vac [195...253 V] 50 Hz Sonda remota: long. 4 m [prolongable a 50 m] Temperatura de ambiente 0...40 °C Histéresis ±1° Envase 1 Código EAN: 8421870630609 Código ETIM 8.0: EC010927
