# Tapa toma R/TV-SAT blanco

- Propiedad del archivo: CONSTRUNARIO
- Formato: FIEBDC-3/2012
- Programa: Construnario Versión 3.51
- Fecha de los precios: 02/03/2023
- Divisa: EUR

**BJC18320** u Tapa toma R/TV-SAT blanco
Precio: 6.05
Tapa toma R/TV-SAT blanco BJC, con referencia 18320 de la familia Iris Código EAN: 8421870047285 Código ETIM 8.0: EC000011
