# Tapa toma R/TV-SAT dorado Odisea

- Propiedad del archivo: CONSTRUNARIO
- Formato: FIEBDC-3/2012
- Programa: Construnario Versión 3.51
- Fecha de los precios: 02/03/2023
- Divisa: EUR

**BJC18320_OD** u Tapa toma R/TV-SAT dorado Odisea
Precio: 8.45
Tapa toma R/TV-SAT dorado Odisea BJC, con referencia 18320-OD de la familia Iris Color Código EAN: 8421870047384 Código ETIM 8.0: EC000011
