# Tapa toma R/TV-SAT rojo Rubí

- Propiedad del archivo: CONSTRUNARIO
- Formato: FIEBDC-3/2012
- Programa: Construnario Versión 3.51
- Fecha de los precios: 02/03/2023
- Divisa: EUR

**BJC18320_RR** u Tapa toma R/TV-SAT rojo Rubí
Precio: 9.50
Tapa toma R/TV-SAT rojo Rubí BJC, con referencia 18320-RR de la familia Iris Color Código EAN: 8421870047407 Código ETIM 8.0: EC000011
