# Tapa para toma TV-FM, referencia 18330 de BJC. Blanco

- Propiedad del archivo: CONSTRUNARIO
- Formato: FIEBDC-3/2012
- Programa: Construnario Versión 3.51
- Fecha de los precios: 02/03/2023
- Divisa: EUR

| Código | Ud | Descripción | Precio |
|---|---|---|---|
| BJC18330 | u | Tapa para toma TV-FM, referencia 18330 de BJC. Blanco | 6.05 |
