# Tapa para tomas R/TV-SAT de 3 salidas, referencia 18341 de las series Iris y Mega de BJC. Blanco

- Propiedad del archivo: CONSTRUNARIO
- Formato: FIEBDC-3/2012
- Programa: Construnario Versión 3.51
- Fecha de los precios: 02/03/2023
- Divisa: EUR

**BJC18341** u Tapa para tomas R/TV-SAT de 3 salidas, referencia 18341 de las series Iris y Mega de BJC. Blanco
Precio: 6.73
Tapa para tomas R/TV-SAT de 3 salidas, referencia 18341 de las series Iris y Mega de BJC. Blanco Código EAN: 8421870654742 Código ETIM 8.0: EC000011
