# Toma de teléfono 6 vías RJ11, referencia 18482 de las series Iris y Mega de BJC

- Propiedad del archivo: CONSTRUNARIO
- Formato: FIEBDC-3/2012
- Programa: Construnario Versión 3.51
- Fecha de los precios: 02/03/2023
- Divisa: EUR

**BJC18482** u Toma de teléfono 6 vías RJ11, referencia 18482 de las series Iris y Mega de BJC
Precio: 16.59
Para bases de acceso terminal en redes de telefonía básica, emborne por tornillos Código EAN: 8421870048794 Código ETIM 8.0: EC002606
